# Canonada de forniment i distribució

- Propietat de l'arxiu: CYPE INGENIEROS, S.A.
- Format: FIEBDC-3/2002
- Divisa: EUR
- Costos indirectes: 3.00 %
- IVA: 21.00 %

## I Instal·lacions

### IU Urbanes

#### IUR Xarxes de reg

**IUR020** m Canonada de forniment i distribució.
Canonada de forniment i distribució d'aigua de rig, formada per tub multicapa de polietilè PE 100 RC, sistema Distri Water Slide RD, PN=10 bar, SDR17, sèrie 8, "ABN PIPE SYSTEMS", de 32 mm de diàmetre exterior i 2 mm de gruix, enterrada, col·locada sobre llit de sorra de 10 cm de gruix, degudament compactada i anivellada amb picó vibrant de guiat manual, reblert lateral compactant fins als ronyons i posterior reblert amb la mateixa sorra fins a 10 cm per sobre de la generatriu superior de la canonada. Inclús accessoris de connexió i. Totalment muntada, connexionada i provada.
Criteri de valoració econòmica: El preu no inclou l'excavació ni el reblert principal.
Inclou: Replanteig i traçat. Eliminació de les terres soltes del fons de l'excavació. Abocat de la sorra en el fons de la rasa. Col·locació de la canonada. Execució del reblert envoltant.
Criteri d'amidament de projecte: Longitud mesurada segons documentació gràfica de Projecte.
Criteri de mesura d'obra: Es mesurarà la longitud realment executada segons especificacions de Projecte.

| Codi | Ut | Descripció | Rendiment | Preu | Import |
|---|---|---|---|---|---|
| mt01ara010a | m³ | Sorra amb granulometria de 0 a 5 mm de diàmetre, neta. (material) | 0.092 | 14.61 | 1.34 |
| mt37abn940te | m | Tub multicapa de polietilè PE 100 RC, sistema Distri Water Slide RD, PN=10 bar, SDR17, sèrie 8, "ABN PIPE SYSTEMS", de 32 mm de diàmetre exterior i 2 mm de gruix, segons UNE-EN 12201-2 i DIN PAS 1075, amb capa exterior resistent a la fissuració i al punxonament, de color negre RAL 9004 amb bandes de color blau RAL 5015 i capa interior resistent als processos de desinfecció amb protecció enfront de les incrustacions i tractament antimicrobià de color blau RAL 5015, subministrat en rotllos de 100 m de longitud, amb el preu incrementat el 20% en concepte d'accessoris i peces especials. (material) | 1.000 | 2.16 | 2.16 |
| mo020 | h | Oficial 1ª construcció. (mà d'obra) | 0.069 | 28.42 | 1.96 |
| mo113 | h | Peó ordinari construcció. (mà d'obra) | 0.069 | 23.81 | 1.64 |
| mo008 | h | Oficial 1ª lampista. (mà d'obra) | 0.079 | 29.34 | 2.32 |
| % | % | Costos directes complementaris | 2 % | 9.42 | 0.19 |
|  |  | Costos directes |  |  | 9.61 |
