# Col·lector soterrat de polipropilè

- Propietat de l'arxiu: CYPE Ingenieros S.A.
- Format: FIEBDC-3/2016
- Programa: Generador de preus de la construcció. CYPE Ingenieros, S.A.
- Data: 05/07/2024
- Divisa: EUR
- Costos indirectes: 3 %
- IVA: 21 %

## I Instal·lacions

### IU Urbanes

#### IUS Xarxes de sanejament

**IUS012** m Col·lector soterrat de polipropilè.
Col·lector soterrat en terreny no agressiu, format per tub de paret tricapa de polipropilè per sanejament, lliure de halògens, sèrie SN-10, rigidesa anular nominal 10 kN/m², sistema Polo Eco Plus Premium "ABN PIPE SYSTEMS" i secció circular, amb una pendent mínima del 0,50%, per a conducció de sanejament sense pressió, col·locat sobre llit de sorra de 10 cm d'espessor, degudament compactada i anivellada amb picó vibrant de guiat manual, reblert lateral compactant fins als ronyons i posterior reblert amb la mateixa sorra fins a 30 cm per sobre de la generatriu superior. Inclús, lubricant per a muntatge, accessoris i peces especials.
Criteri de valoració econòmica: El preu inclou els equips i la maquinària necessaris per al desplaçament i la disposició en obra dels elements, però no inclou l'excavació ni el reblert principal.
Inclou: Replanteig del recorregut del col·lector. Presentació en sec dels tubs. Abocat de la sorra en el fons de la rasa. Descens i col·locació dels tubs en el fons de la rasa. Muntatge, connexionat i comprovació del seu correcte funcionament. Execució del reblert envoltant. Realització de proves de servei.
Criteri d'amidament de projecte: Longitud mesurada en projecció horitzontal, entre cares interiors de pericons o altres elements d'unió, segons documentació gràfica de Projecte.
Criteri de mesura d'obra: Es mesurarà en projecció horitzontal, la longitud realment executada segons especificacions de Projecte, entre cares interiors de pericons o altres elements d'unió, incloent els trams ocupats per peces especials.

| Codi | Ut | Descripció | Rendiment | Preu | Import |
|---|---|---|---|---|---|
| mt11abn010a | m | Tub de paret tricapa de polipropilè per sanejament, lliure de halògens, sèrie SN-10, rigidesa anular nominal 10 kN/m², sistema Polo Eco Plus Premium "ABN PIPE SYSTEMS", de 110 mm de diàmetre exterior i 4 mm de gruix, amb extrem atrompetat i junta elàstica, apte per a temperatures des de -20 fins 95°C, amb capa exterior resistent als raigs UV de color blanc RAL 9001, capa intermèdia de polipropilè amb càrrega mineral de color gris RAL 7046 i capa interior amb protecció enfront de les incrustacions de color gris RAL 9003, subministrat en barres de 6 m de longitud, fabricat segons ONR 20513. (material) | 1.05 | 23.56 | 24.738 |
| mt11ade100a | kg | Lubrificant per a unió mitjançant junt elàstica de tubs i accessoris. (material) | 0.002 | 21.59 | 0.043 |
| mt01ara010a | m³ | Sorra amb granulometria de 0 a 5 mm de diàmetre, neta. (material) | 0.251 | 14.61 | 3.667 |
| mq01ret020b | h | Retrocarregadora sobre pneumàtics, de 70 kW. (maquinària) | 0.029 | 41.71 | 1.210 |
| mq02rop020 | h | Picó vibrant de guiat manual, de 80 kg, amb placa de 30x30 cm, tipus piconadora de granota. (maquinària) | 0.207 | 4 | 0.828 |
| mo041 | h | Oficial 1ª construcció d'obra civil. (mà d'obra) | 0.202 | 28.42 | 5.741 |
| mo087 | h | Ajudant construcció d'obra civil. (mà d'obra) | 0.097 | 25.28 | 2.452 |
| % | % | Costos directes complementaris | 2 % | 38.679 | 0.774 |
|  |  | Costos directes |  |  | 39.453 |

Residus:
- col·locació: mt11abn010a; factor de residu 0.0621108
- col·locació: mt01ara010a Sorra amb granulometria de 0 a 5 mm de diàmetre, neta; factor de residu 0.003

## Recursos

**mt11abn010a** m Tub de paret tricapa de polipropilè per sanejament
Dades tècniques: Cost energètic 123.368 MJ; Emissió de CO2 2.327 kg; Codi LER 17 02 03; Massa de l'element 1.63833 kg; Volum 0.002731 m3
Residus:
- embalatge: re150101 Envasos de paper i cartró. (component de residu); rendiment 0.019 kg; Codi LER 15 01 01; Massa de l'element 1 kg; Volum 0.001333 m3
- embalatge: re170201 Fusta. (component de residu); rendiment 0.052 kg; Codi LER 17 02 01; Massa de l'element 1 kg; Volum 0.000909 m3
- embalatge: re170203 Plàstic. (component de residu); rendiment 0.003 kg; Codi LER 17 02 03; Massa de l'element 1 kg; Volum 0.001667 m3

**mt01ara010a** m³ Sorra amb granulometria de 0 a 5 mm de diàmetre, neta
Dades tècniques: Cost energètic 146.250 MJ; Emissió de CO2 7.800 kg; Codi LER 01 04 09; Massa de l'element 1950 kg; Volum 1.21875 m3
