# Connexió de servei de proveïment d'aigua potable

- Propietat de l'arxiu: CYPE INGENIEROS, S.A.
- Format: FIEBDC-3/2002
- Divisa: EUR
- Costos indirectes: 3.00 %
- IVA: 21.00 %

## I Instal·lacions

### IF Fontaneria

#### IFA Connexions de servei

**IFA005** m Connexió de servei de proveïment d'aigua potable.
Escomesa soterrada per a proveïment d'aigua potable de tub multicapa de polietilè PE 100 RC, sistema Distri Water Slide RD, PN=10 bar, SDR17, sèrie 8, "ABN PIPE SYSTEMS", de 32 mm de diàmetre exterior i 2 mm de gruix, col·locada sobre llit de sorra de 15 cm de gruix, en el fons de la rasa prèviament excavada, degudament compactada i anivellada amb picó vibrant de guiat manual, reblert lateral compactant fins als ronyons i posterior reblert amb la mateixa sorra fins a 10 cm per sobre la generatriu superior de la canonada. Inclús, accessoris i peces especials.
Criteri de valoració econòmica: El preu no inclou l' aixecat del ferm existent, l'excavació, el reblert principal ni la reposició posterior del ferm.
Inclou: Replanteig del recorregut de la connexió de servei, coordinat amb la resta d'instal·lacions o elements que puguin tenir interferències. Eliminació de les terres soltes del fons de l'excavació. Abocat de la sorra en el fons de la rasa. Col·locació de la canonada. Execució del reblert envoltant. Realització de proves de servei.
Criteri d'amidament de projecte: Longitud mesurada segons documentació gràfica de Projecte.
Criteri de mesura d'obra: Es mesurarà la longitud realment executada segons especificacions de Projecte.

| Codi | Ut | Descripció | Rendiment | Preu | Import |
|---|---|---|---|---|---|
| mt01ara010a | m³ | Sorra amb granulometria de 0 a 5 mm de diàmetre, neta. (material) | 0.112 | 14.30 | 1.60 |
| mt37abn940te | m | Tub multicapa de polietilè PE 100 RC, sistema Distri Water Slide RD, PN=10 bar, SDR17, sèrie 8, "ABN PIPE SYSTEMS", de 32 mm de diàmetre exterior i 2 mm de gruix, segons UNE-EN 12201-2 i DIN PAS 1075, amb capa exterior resistent a la fissuració i al punxonament, de color negre RAL 9004 amb bandes de color blau RAL 5015 i capa interior resistent als processos de desinfecció amb protecció enfront de les incrustacions i tractament antimicrobià de color blau RAL 5015, subministrat en rotllos de 100 m de longitud, amb el preu incrementat el 20% en concepte d'accessoris i peces especials. (material) | 1.000 | 2.11 | 2.11 |
| mq02rop020 | h | Picó vibrant de guiat manual, de 80 kg, amb placa de 30x30 cm, tipus piconadora de granota. (maquinària) | 0.402 | 3.92 | 1.58 |
| mo020 | h | Oficial 1ª construcció. (mà d'obra) | 0.388 | 28.42 | 11.03 |
| mo113 | h | Peó ordinari construcció. (mà d'obra) | 0.410 | 23.81 | 9.76 |
| mo008 | h | Oficial 1ª lampista. (mà d'obra) | 0.466 | 29.34 | 13.67 |
| mo107 | h | Ajudant lampista. (mà d'obra) | 0.466 | 25.25 | 11.77 |
| % | % | Costos directes complementaris | 4 % | 51.52 | 2.06 |
|  |  | Costos directes |  |  | 53.58 |
