# Canonada multicapa de polipropilè copolímer random resistent a la temperatura/polipropilè copolímer random resistent a la temperatura amb fibra de vidre/polipropilè copolímer random resistent a la

- Propietat de l'arxiu: CYPE Ingenieros S.A.
- Format: FIEBDC-3/2016
- Programa: Generador de preus de la construcció. CYPE Ingenieros, S.A.
- Data: 04/07/2024
- Divisa: EUR
- Costos indirectes: 3 %
- IVA: 21 %

## I Instal·lacions

### IH Canonades per a fluids

#### IHM Canonades multicapa

**IHM431** m Canonada multicapa de polipropilè copolímer random resistent a la temperatura/polipropilè copolímer random resistent a la temperatura amb fibra de vidre/polipropilè copolímer random resistent a la temperatura (PP-RCT/PP-RCT amb fibra de vidre/PP-RCT), "ABN PIPE SYSTEMS".
Canonada formada per tub multicapa de polipropilè copolímer random resistent a la temperatura amb un bon comportament a pressions elevades/polipropilè copolímer random resistent a la temperatura amb un bon comportament a pressions elevades amb fibra de vidre/polipropilè copolímer random resistent a la temperatura amb un bon comportament a pressions elevades (PP-RCT RP/PP-RCT RP amb fibra de vidre/PP-RCT RP), resistent al foc (reacció al foc classe B-s1, d0 segons UNE-EN 13501-1), lliure de halògens, sistema Instal CT Flex RD, SDR9, sèrie 4, "ABN PIPE SYSTEMS", de 20 mm de diàmetre exterior i 2,3 mm de gruix. Instal·lació en superfície. Inclús material auxiliar para muntatge i subjecció a l'obra, accessoris i peces especials.
Inclou: Replanteig. Col·locació i fixació de tubs, accessoris i peces especials. Realització de proves de servei.
Criteri d'amidament de projecte: Longitud mesurada segons documentació gràfica de Projecte.
Criteri de mesura d'obra: Es mesurarà la longitud realment executada segons especificacions de Projecte.

| Codi | Ut | Descripció | Rendiment | Preu | Import |
|---|---|---|---|---|---|
| mt37abn512f | U | Material auxiliar per a muntatge i subjecció a l'obra de les canonades de polipropilè copolímer random resistent a la temperatura amb un bon comportament a pressions elevades/polipropilè copolímer random resistent a la temperatura amb un bon comportament a pressions elevades amb fibra de vidre/polipropilè copolímer random resistent a la temperatura amb un bon comportament a pressions elevades (PP-RCT RP/PP-RCT RP amb fibra de vidre/PP-RCT RP), resistent al foc, lliure de halògens, sistema Instal CT Flex RD, SDR9, sèrie 4, "ABN PIPE SYSTEMS", de 20 mm de diàmetre exterior. (material) | 1 | 0.11 | 0.110 |
| mt37abn112fg | m | Tub multicapa de polipropilè copolímer random resistent a la temperatura amb un bon comportament a pressions elevades/polipropilè copolímer random resistent a la temperatura amb un bon comportament a pressions elevades amb fibra de vidre/polipropilè copolímer random resistent a la temperatura amb un bon comportament a pressions elevades (PP-RCT RP/PP-RCT RP amb fibra de vidre/PP-RCT RP), resistent al foc (reacció al foc classe B-s1, d0 segons UNE-EN 13501-1), lliure de halògens, sistema Instal CT Flex RD, SDR9, sèrie 4, "ABN PIPE SYSTEMS", de 20 mm de diàmetre exterior i 2,3 mm de gruix, segons UNE-EN ISO 15874-2, amb capa exterior resistent als raigs UV, de color gris RAL 9006 amb bandes de color blanc RAL 9003 i capa interior resistent als processos de desinfecció amb protecció enfront de les incrustacions i tractament antimicrobià de color blanc RAL 9003, subministrat en rotllos de 100 m de longitud, amb el preu incrementat el 30% en concepte d'accessoris i peces especials. (material) | 1 | 2.76 | 2.760 |
| mo008 | h | Oficial 1ª lampista. (mà d'obra) | 0.051 | 29.34 | 1.496 |
| mo107 | h | Ajudant lampista. (mà d'obra) | 0.051 | 25.25 | 1.288 |
| % | % | Costos directes complementaris | 2 % | 5.654 | 0.113 |
|  |  | Costos directes |  |  | 5.767 |

Residus:
- col·locació: mt37abn112fg; factor de residu 0.0275

## Recursos

**mt37abn112fg** m Tub multicapa de polipropilè copolímer random resistent a la temperatura amb un bon comportament a pressions
Dades tècniques: Cost energètic 11.709 MJ; Emissió de CO2 0.367 kg; Codi LER 17 02 03; Massa de l'element 0.126 kg; Volum 0.00021 m3
